# Hochstraße Vollausbau
Angebotsaufforderung (GAEB 90, DA83)
Währung: EUR

## Stat. 0,000-0,390
Datum: 30.10.25

*Hinweis*
Baubeschreibung zum Straßenvollausbau Hochstraße
1.BA auf einer Länge von 390 m

Die Stadt Bergkamen beabsichtigt die Fahrbahn der
Hochstraße im Vollausbau zu erneuern. Der Ausbaubereich
erstreckt sich von der B 223 "Werner Straße" bis zum
Kreuzungsbereich "Am Holl/Ulmenweg". Träger der
Maßnahme ist die Stadt Bergkamen.

Lage im Straßennetz

Die Stadt Bergkamen gehört zum Kreisgebiet Unna
zwischen Dortmund und Hamm. Bergkamen liegt
verkehrsgünstig mit Anschluss an die A 1
(Kamen-Münster) und A 2 (Bielefeld-Bottrop).
Die Hochstraße befindet sich im nördlichen Stadtgebiet
von Bergkamen. Östlich endet die Hochstraße an der B
223/Werner Straße und westlich führt Sie bis zur
Präsidentenstraße, der Fußgängerzone der Stadt
Bergkamen ist.

Ist-Zustand

Der auszubauende Bereich befindet sich als 1.BA
zwischen "Werner Straße" und dem Kreuzungsbereich "Am
Holl/Ulmenweg". Die Hochstraße hat eine mittlere Breite
von 6,50 m. Der Radverkehr wird über einen ca. 2,50 m
breiten gemeinsamen Geh- und Radweg entlang des
gesamten Ausbaubereiches geführt.

Bei Hs-Nr. 93 befinden sich beidseitig Bushaltestellen,
die von den Linien S81, R81, R82, D80 und 128
angefahren werden.

Bei Hs-Nr. 87 befindet sich ein ungesicherter
Fußgängerüberweg mit einer Mittelinsel.

Geplanter Zustand

Im Zuge der Bauarbeiten ist geplant, die gesamten
Fahrbahn- und Gehwegflächen inkl. Unterbau zu erneuern.
Dafür werden die vorhandenen Asphalt- und
Pflasteroberflächen inkl. Randeinfassungen aufgenommen
und die darunter befindlichen ungebundenen
Tragschichten erneuert. Wie bereits vorhanden, erhält
die Hochstraße anschließend eine neue Asphalt-Fahrbahn
und einen gepflasterten Gehweg.

Auf der neuen Fahrbahn wird beidseitig ein Radweg
markiert, sodass dieser nicht mehr über einen
gemeinsamen Geh- und Radweg geführt wird. In diesem
Zuge ist die gesamte Beschilderung im Ausbaubereich
anzupassen und zu erneuern.

Der Fußgängerüberweg bei Hs-Nr. 87, sowie die
vorhandenen Bushaltestellen werden im Zuge der
Bauarbeiten barrierefrei hergestellt. Die insgesamt 3
Kreuzungsbereiche werden ebenfalls mit barrierefreien
Fußgänger-Querungen hergestellt.

Aufbau der Verkehrsflächen

Aufbau Fahrbahn

Asphaltdeckschicht SMA 8 S  4 cm
Asphalttragschicht AC 22 TN  14 cm
Schottertragschicht 0/32-0/45  22 cm
Frostschutzschicht 0/45-0/56  25 cm
Gesamtaufbau  65 cm

Aufbau Gehweg

Betonsteinpflaster  8 cm
Bettung 0/5  4 cm
Schottertragschicht 0/32  22 cm
Frostschutzschicht 0/45  31 cm
Gesamtaufbau  65 cm

Baudurchführung

Die Baumaßnahme soll in drei Bauphasen unter
abschnittsweiser Vollsperrung durchgeführt werden. Den
Anwohnern ist zu jederzeit die Zuwegung zu deren
Grundstücken zu gewährleisten. Über Hauswurfsendungen
und Aushängen muss laufend über den Bauablauf und
geplante Sperrungen informiert werden. Zufahrtwege sind
regelmäßig zu reinigen.

Die 1. Bauphase erstreckt sich vom "Ulmenweg" bis zur
Straße "Auf der Klause". In diesem Abschnitt befindet
sich die geplante Fußgängerquerung mit Mittelinsel. Die
Umleitung kann über die Lessingstraße und Bergstraße
geführt werden.

Die 2. Bauphase befindet sich von der Straße "Auf der
Klause" bis zur "Lessingstraße". In diesem Abschnitt
werden zwei Bushaltestellen barrierefrei ausgebaut.
Eine Umleitung kann über den "Ulmenweg, Auf der Alm und
Landwehrstraße" erfolgen.

Die 3.Bauphase befindet sich zwischen "Lessingstraße"
und Anbindung an die B 233 "Werner Straße". Eine
Umleitung kann durch "Lessingstraße" und "Auf der Alm"
geführt werden.

Vor Beginn der Bauarbeiten sind die im Ausbaubereich
vorhandenen Anschlussleitungen zur Entwässerung mittels
Kanal-TV-Kamera durch den AN zu überprüfen und zu
dokumentieren. Durch die Bauleitung des AG werden
daraufhin eventuell erforderliche Arbeiten an den
Entwässerungseinrichtungen festgelegt.

Es werden wöchentliche Baubesprechungen durchgeführt.
Der AN hat durch Bauleiter und Schachtmeister an den
Baubesprechungen teilzunehmen.

Während der Bauzeit sind Zufahrtswege jederzeit
zugänglich zu halten. Auf Anordnung der Bauüberwachung
sind Flächen bei Erfordernis zusätzlich zu säubern.

Insbesondere ist während der gesamten Bauzeit zu
gewährleisten, dass die Hs-Nr.83, 85, 87 und 91 durch
die Feuerwehr (Drehleiter) erreichbar sein müssen.

Versorgungsträger / Versorgungsleitungen

Der AN hat sich vor Ausführung der Arbeiten über Lage
der Leitungen, Kabel, Kanäle u.ä. bei den
Versorgungsunternehmen zu informieren und vor Ort
soweit erforderlich einweisen zu lassen.

Im Bereich vorhandener Leitungen ist so zu arbeiten,
dass die Betriebssicherheit während und nach Ausführung
der Bauarbeiten gewährleistet bleibt. Eine entsprechend
vorsichtige Arbeitsweise ist zu gewährleisten.

Sollten Versorgungsleitungen nicht ausreichend tief
verlegt sein, sind Versorgungsunternehmen und
Bauüberwachung umgehend zu informieren, um mögliche
Umlegungen zu veranlassen.
Es wird besonders darauf hingewiesen, dass
Mehrforderungen aufgrund Unkenntnis zur Lage
vorhandener Versorgungsleitungen nicht anerkannt
werden.

Für die Versorgungsunternehmen werden weitere Arbeiten
anfallen, die separat beauftragt werden.

Eigenüberwachungs- und Kontrollprüfungen

Die gemäß den ZTV geforderten
Eigenüberwachungsprüfungen sind vollumfänglich seitens
des AN durchzuführen und zu protokollieren. Hierfür
erfolgt keine gesonderte Vergütung.

Die Ergebnisse sowohl der Eigenüberwachungs- als auch
der Kontrollprüfungen sind nachvollziehbar durch den AN
zu protokollieren und ein Exemplar der Bauüberwachung
zeitnah auszuhändigen.

Der AG behält sich die Durchführung und
Fremdbeauftragung von zusätzlichen Kontrollprüfungen
ausdrücklich vor. Insbesondere gilt das im Falle einer
nicht vorschriftsgemäßen Durchführung der
Eigenüberwachungsprüfungen durch den AN. Die Kosten der
zusätzlichen Kontrollprüfungen sind in solchen Fällen
durch den AN zu tragen.

Stoffe und Bauteile

Liefer-, Wiege-, Materialscheine etc. sind dem
Auftraggeber über die örtliche Bauüberwachung zur
Kontrolle unaufgefordert bei Rechnungslegung zu den
entsprechenden Positionen vorzulegen, auch wenn sie
nicht unmittelbar abrechnungsrelevant sind. Sie dienen
ebenfalls als Qualitäts- und Kontrollnachweis der
gelieferten und verbauten Materialien.

Des Weiteren haben sie zur Anerkennung durch den AG
folgende Angaben zu enthalten:

- Lieferwerk
- Wiege- / bzw. Lieferscheinnummer
- Name des Lieferanten
- Name des Empfängers
- Name des Transporteurs
- Brutto- und Nettomassen
- Taramasse (Gewicht des unbeladenen Fahrzeugs)
- eindeutige Bezeichnung der verwogenen Materialien
- Datum und Uhrzeit der Verwiegung
- Unterschrift des Anlieferers bzw. Empfängers (Wägers)
- Name der Baustelle
- Kennzeichnung des Beförderungsfahrzeuges (amtl.
  Kennzeichen)

Leistungspositionen, die durch fehlende Unterlagen
nicht vollständig dokumentiert sind, werden bei der
Rechnungsprüfung nicht anerkannt.

Falls im Leistungsverzeichnis nichts Gegenteiliges
ausgeführt ist, beinhalten die Positionen die Lieferung
sämtlicher Baustoffe und Materialien sowie alle
Nebenkosten, die zur sach- und fachgerechten
Durchführung der geforderten Leistungen erforderlich
sind.

Der Unternehmer hat auf Verlangen des AG von den
verwendeten Materialien, nach den hierfür geltenden
technischen Richtlinien, Proben zu entnehmen und diese
in einem anerkannten Baustofflaboratorium untersuchen
zu lassen sowie die Untersuchungsbefunde dem AG
vorzulegen, sofern es sich bei den verwendeten
Materialien nicht um Normbaustoffe handelt, für die ein
Prüfzeugnis oder eine gleichwertige Bescheinigung
vorliegen. Entstehende Kosten sind vom Unternehmer zu
tragen.

Entsorgung und Wiederaufbereitung

Die zu entsorgenden Materialien und Altbaustoffe, wie
Aushub-, Aufbruch- und Abbruchpositionen, sind getrennt
einer geeigneten Wiederaufbereitungsanlage bzw. einer
Deponie zuzuführen.
Hierzu gehören auch die durch den AN auf der Baustelle
anfallenden Abfälle, wie z.B. Schutt und
Verpackungsmaterial.

Auf der Baustelle werden voraussichtlich Abfälle
vorkommen, die entsprechend Einordnung nicht
überwachungspflichtig, bei entsprechender Verwertung,
aber auch überwachungspflichtig sind, bei einer
Beseitigung.

Grundsätzlich kann der AN jede zugelassene Deponie oder
Wiederaufbereitungsanlage zur Entsorgung o.g. Abfälle
wählen, wenn er dort entsprechende Entsorgungsnachweise
(eigener Sammelnachweis) führt. Vor Auftragserteilung
ist dem Auftraggeber schriftlich mitzuteilen, welche
Materialien wo aufbereitet bzw. abgelagert werden.

Die endgültige Entsorgung ist dem Auftraggeber in Form
von Wiegekarten, Lieferscheinen, Übernahmescheinen etc.
der Deponie bzw. der Wiederaufbereitungsanlage
unaufgefordert vorzulegen.

Es kann nicht ausgeschlossen werden, dass Ausbaustoffe
mit teer/pechtypischen Bestandteilen als bituminierter,
teerhaltiger Straßenaufbruch (PAK-Gehalt nach EPA > 25
mg/kg) vorgefunden wird. Die Verwertung/Entsorgung ist
hierzu in die entsprechende Entsorgungsposition
einzukalkulieren.

Steht in den Vorbemerkungen zu Positionen oder in den
Leistungspositionen der Textbaustein "..entsorgen.."
oder "das Material ist zu laden, transportieren und
einer fachgerechten Verwertung zuzuführen", so sind
hier Aufnahme des Materials, Transport zu den
Entsorgungsstellen, Führung des Entsorgungsnachweises
sowie Deponie- bzw. Entsorgungs- kosten oder eine
Wiederaufbereitung einzurechnen.

Kosten für Transport und Führung erforderlicher
Entsorgungs- nachweise sind in die Einheitspreise
betreffender Positionen einzurechnen.

Die Auswahl der Entsorgungsstelle obliegt dem AN und
ist dem AG mindestens 5 Arbeitstage vor Abfahrt des
überwachungspflichtigen Materials schriftlich, unter
Bekanntgabe des Beförderers und der Entsorgungsstelle,
nebst Beförderer- und Entsorgernummer, mitzuteilen. Die
Begleit- scheine werden vom AG über die Bauüberwachung
mit den vom AN vorgegebenen Angaben erstellt und als
Erzeuger digital signiert.

### Bereich 01 Baustelleneinrichtung und Räumung

#### Abschnitt 01.01 Baustelleneinrichung und Räumung

**01.01.0010 Baustelle einrichten und räumen**
Baustelle einrichten und räumen.
Im Preis eingeschlossen sind: An- und Abfuhr, Ab- und
Aufladen, Umbauen und Vorhalten aller für die
Bauausführung
erforderlichen Einrichtungen wie Geräte, Maschinen,
Bauwagen, Lagerschuppen, Aufenthaltsräume und
Abortanlagen, sowie heranbringen von Wasser, Gas und
Strom von den vom Auftraggeber bezeichneten Stellen bis
zur jeweiligen Anschlußstelle im Bereich der Baustelle,
ausgenommen Einrichtungen für Sonderarbeiten wie z. B.
Wasserhaltung, Vortriebsarbeiten usw., jedoch nur
soweit dafür im Leistungsverzeichnis besondere Ansätze
enthalten sind.
Die geforderte Vergütung für diese Position wird
zur Hälfte bei der 1. Abschlagszahlung berücksichtigt.
Die Restsummen werden je nach Baufortschritt fällig.
Menge: 1,000 psch

**01.01.0020 Baustelleneinrichtung vorhalten**
Geräte, Werkzeuge und sonstige Betriebsmittel, die zur
vertragsgemäßen Ausführung der Bauleistungen
erforderlich und nicht in gesonderte
Leistungspositionen
einzurechnen sind, sowie Baubüros, Unterkünfte,
Werkstätten, Lagerschuppen, und dgl. soweit
erforderlich
Vorhalten, Unterhalten und Betreiben.
Mieten, Pacht, Gebühren und dgl. sind ebenfalls mit
dieser Position abgegolten.
Teilzeiten nach Tagen werden zu 1/30 des
Einheitspreises vergütet.
Soweit nicht für bestimmte Leistungen für das
Vorhalten, Unterhalten und Betreiben der Baustelle
gesonderte Positionen im Leistungsverzeichnis enthalten
sind, gilt diese Position
für 'abschnittsweise Ausführung'
Menge: 5,000 Mt

#### Abschnitt 01.02 Hilfsarbeiten+Abrechnung

**01.02.0010 Abrechnungsunterlagen herstellen**
Abrechnungsplan über die Baumaßnahme (Straßen und
Nebenanlagen) herstellen, als Nachweis des Ausbaus
innerhalb der vorhandenen bzw. vorgegebenen Grenzen.
Die vorhandene Bebauung ist zu erfassen. Das Kataster
ist im Lageplan darzustellen. Darstellung im Lage- und
Höhenplan. Ver- und Entsorgungsleitungen sind
aufzunehmen, bzw. aus den Unterlagen der
Versorgungsträger zu übernehmen und in Deckblättern
darzustellen.
Beschilderung und Markierungen sind ebenfalls
darzustellen. Die Planerfassung erfolgt in Abstimmung
mit dem AG und die Datenübergabe über eine Cloud (die
vom AN zur Verfügung gestellt wird) an die Stadt
Bergkamen, als digitale Planunterlage im DWG-Format.
Außerdem sind 2 farbige Papierplotts zu liefern.
Die Rechungslegung hat elektronisch nach REB
(Arriba/ITwo) zu erfolgen.
Menge: 1,000 psch

**01.02.0020 Hauswurfsendung verteilen**
Vorankündigung über Baudurchführung, Bauzeit etc.
erstellen und spätestens zwei Wochen vor Einrichten der
Baustelle den Anliegern als Info-Zettel übermitteln.
Ein Ansprechpartner der Baufirma ist in der
Hauwurfsendung zu nennen.
Die Pressemitteilung wird von der Stadt Bergkamen
erstellt.
Ankündigung sichtbar und witterungsgeschützt auf der
Baustelle aushängen. Bei erheblichen Änderungen während
der Bauzeit anpassen. Für 3 Bauphasen
Menge: 1,000 psch

**01.02.0030 Fotodokumentation herstellen**
Fotodokumenation von allen wesentlichen Arbeiten in
allen
Bauphasen während der gesamten Baumaßnahme und
gemäß Baufortschritt erstellen. Bilder mit
Erläuterungstext und einblenden des Aufnahmedatums.
Fotodokumentation 2-fach in Papierform (als Anlage zu
den Außmaßen) und über eine Cloud (die vom AN zur
Verfügung gestellt wird) an die Stadt Bergkamen.
Menge: 100,000 St

**01.02.0040 Transport Müllbehälter und Einrichtung von Sammelplätzen**
Transport Müllbehälter und Einrichtung von
Sammelplätzen
Transport von Müllbehältern/ -behältnissen (Restmüll,
Papier, Bio, gelber Sack) über den Zeitraum der
gesamten Bauausführung. In Abhängigeit des
Baufortschrittes sind in Abstimmung mit dem
Entsorgungsunternehmen zentrale Sammelstellen
einzurichten und die Behälter/Behältnisse zu den
regelmäßigen jeweiligen Abholterminen bei den
Grundstücken einzusammeln, zur zentralen Sammelstelle
zu überführen und geordnet abzustellen.
Die Sammelstellen sind so auszuwählen, dass die
Zuwegung für das Müllfahrzeug problemlos gewährleistet
werden kann.
Nach Leerung durch das Entsorgungsunternehmen sind die
Behälter/Behältnisse am selben Tag wieder zu den
entsprechenden Grundstücken zu überführen und auch dort
geordnet abzustellen.
Die eindeutige Zuordnung der Behälter zu den jeweiligen
Grundstücken ist durch den AN sicherzustellen.
Menge: 5,000 Mt

#### Abschnitt 01.03 Prüfungen und Qualitätsnachweise

**01.03.0010 Dynamischer Plattendruckversuch auf Planum**
Dynamischer Plattendruckversuch nach DIN 18 134 für
Kontrollprüfung auf Planum und auf der Untergrundverbesserung
nach Angabe des AG durchführen einschliesslich Bereitstellung sämtlicher Geräte, einschließlich
Auswertung und Darstellung der Messergebnisse.
Die Druckversuche dürfen nur von einer vom AG
anerkannten Firma ausgeführt und ausgewertet werden.
Der AG legt die Prüfstellen fest. Vor der Prüfung ist
dem AG Ort
und Zeitpunkt bekannt zu geben. Die Prüfung kann nur
dann anerkannt werden, wenn der AG sich vor Ort
befindet und die
Prüfungsergebnisse nach Beendigung dem AG übergeben
werden. Bei Unterschreitung der geforderten Werte
erfolgt
in der Regel ein Rückbau. Vergütet werden nur die
Prüfversuche, bei denen die geforderten Werte erreicht
wurden.
Menge: 8,000 St

**01.03.0020 Dynamischer Plattendruckversuch auf Schottertragschicht/Frostschutzschicht**
Dynamischer Plattendruckversuch nach DIN 18 134 für
Kontrollprüfung auf der Schottertragschicht und
Frostschutzschicht  durchführen, einschließlich
Bereitstellung sämtlicher Geräte, Auswertung und
Darstellung der Messergebnisse.
Die Druckversuche dürfen nur von einer vom AG
anerkannten Firma ausgeführt und ausgewertet werden.
Der AG legt die Prüfstellen fest. Vor der Prüfung ist
dem AG Ort
und Zeitpunkt bekannt zu geben. Die Prüfung kann nur
dann anerkannt werden, wenn der AG sich vor Ort
befindet und die
Prüfungsergebnisse nach Beendigung dem AG übergeben
werden. Bei Unterschreitung der geforderten Werte
erfolgt
in der Regel ein Rückbau. Vergütet werden nur die
Prüfversuche, bei denen die geforderten Werte erreicht
wurden.
Menge: 8,000 St

**01.03.0030 Statischer Plattendruckversuch auf Schottertragschicht/Frostschutzschicht**
Statischer Plattendruckversuch nach DIN 18134 für
Kontrollprüfung auf der Schottertragschicht und
Frostschutzschicht  durchführen, einschließlich
Bereitstellung sämtlicher Geräte, Auswertung und
Darstellung der Messergebnisse.
Die Druckversuche dürfen nur von einer vom AG
anerkannten Firma ausgeführt und ausgewertet werden.
Der AG legt die Prüfstellen fest. Vor der Prüfung ist
dem AG Ort
und Zeitpunkt bekannt zu geben. Die Prüfung kann nur
dann anerkannt werden, wenn der AG sich vor Ort
befindet und die
Prüfungsergebnisse nach Beendigung dem AG übergeben
werden. Bei Unterschreitung der geforderten Werte
erfolgt
in der Regel ein Rückbau. Vergütet werden nur die
Prüfversuche, bei denen die geforderten Werte erreicht
wurden.
Menge: 8,000 St

**01.03.0040 Anschlussleitungen prüfen Rohr DN 125-200 Haltung bis 10 m***
Zustand Entwässerungsrohrleitung mittels Schiebekamera
prüfen und Zustand dokumentieren.
Prüfprotokoll inkl. Fotos von Schäden erstellen und dem
AG übergeben.
Rohrleitung DN/ID 125-200.
Rohr aus Kunststoff/Steinzeug
Prüfung von Haltungslängen bis 10,00 m.
Menge: 35,000 St

#### Abschnitt 01.04 Schutzvorrichtungen

**01.04.0010 Bauzaun, Rahmenelement, h= 1,00 m**
Bauzaun aus Rahmen-Elementen mit Maschendrahtfüllung
oder Baustahlgewebe und Betonfuß standsicher
herstellen,
vorhalten, unterhalten und entfernen.
70 v.H. des Preises werden nach Aufstellung, der Rest
nach
Entfernen des Bauzaunes berechnet.
Rahmenelement: Innen und Außen thermisch verzinkt,
Höhe= 1,00 m
Menge: 50,000 m

**01.04.0020 Bauzaun, Rahmenelement, h= 2,00 m**
Bauzaun aus Rahmen-Elementen mit Maschendrahtfüllung
oder Baustahlgewebe und Betonfuß standsicher
herstellen,
vorhalten, unterhalten und entfernen.
70 v.H. des Preises werden nach Aufstellung, der Rest
nach
Entfernen des Bauzaunes berechnet.
Rahmenelement: Innen und Außen thermisch verzinkt,
Höhe= 2,00 m
Menge: 50,000 m

**01.04.0030 Fußgängerbrücke herstellen**
Fußgängerbrücke herstellen, vorhalten, später
abbauen, Nutzbreite ca. '150' cm,
Spannweite ca. '2,00' m, einschließlich Anrampung.
Menge: 20,000 St

**01.04.0040 Befahrbare Abdeckung herstellen**
Befahrbare Abdeckung der Baugrube verkehrssicher
herstellen, vorhalten, später abbauen einschl.
erforderlicher  Auflagerausbildung und Anrampungen.
Nutzbreite ca.'300'  cm, Brückenklasse
'30'.Abrechnung nach Aufmaß der abgedeckten offenen
Baugrubenfläche ohne seitliche Auflagerfläche.
Statischen Nachweis auf Anforderung des AG vorlegen.
Menge: 90,000 m²

### Bereich 02 Verkehrssicherung

#### Abschnitt 02.01 Verkehrssicherung

**02.01.0010 Verkehrssicherung und -führung**
Verkehrssicherung und Verkehrsführung für alle
Bauphasen aufbauen, ständig unterhalten, betreiben und
abbauen. Soweit nicht in gesonderten Positionen
erfasst, sind alle für die Verkehrssicherung und -
führung der Baubeschreibung anfallenden Kosten erfasst.
Zudem sind die Kosten für ggf. erforderliche Änderungen
bzw. Ergänzungen der Beschilderung mit handelsüblichen
Verkehrszeichen, die während der Bauzeit vom
Auftraggeber zusätzlich angeordnet werden, in dieser
Pauschale enthalten.
Menge: 1,000 psch

**02.01.0020 Hinweistafel für Umleitung liefern u. aufstellen, 0,51-1,00 m²**
Zusätzliche Hinweistafeln nach Anweisung des
Straßenverkehrsamtes herstellen, ordnungsgemäß an den
entsprechenden Stellen aufstellen, vorhalten und
nach Beendigung der Baumaßnahme wieder ordnungsgemäß
abbauen und beseitigen.
Tafelgröße: 0,51 - 1,00 m², Folientyp 1
zusätzlich zu der Verkehrssicherung gemäß RSA / ZTV-SA
Menge: 3,000 St

**02.01.0030 Verkehrszeichenpläne aufstellen, für jede Bauphase**
Verkehrszeichenpläne anhand der OZ und Baubeschreibung
sowie in Anlehnung an die Regelpläne der RSA in
Abstimmung mit dem Kreis Unna und dem AG erstellen und
dem AG zur Kontrolle und für die Verkehrsanordnung min.
2 Wochen vor Baubeginn vorlegen. Der abgestimmte und
vom AG angeordnete Verkehrszeichenplan ist in 8-facher
Ausfertigung vorzulegen.
Menge: 3,000 St

**02.01.0040 Verkehrseinr.f.Umleitungen herst. Strassenverk.-Amt*Lieferung d.AN**
Verkehrseinrichtungen fuer Umleitungsstrecken über gem.
der  Baubeschreibung beschriebenen Strassen einschl.
aller erforderlichen Verkehrszeichen gem. STVO, der
Erläuterung in der Baubeschreibung sowie gem.
angeordneter Verkehrs- zeichenpläne einschl. evtl. erf.
Gelbmarkierungen aufstellen und evtl. anpassen.
Die Abnahme der gesamten Verkehrseinrichtungen für die
Umleitungsstrecke durch die zuständige Strassenverkehrsbehörde/Ordnungsamt der Stadt Bergkamen und der
örtl. Polizei,  wird vom AN vor der Inbetriebnahme der
Umleitungs- strecke eingeleitet.
Sämtliche Teile werden vom AN geliefert.
Menge: 3,000 St

**02.01.0050 Verkehrseinr.f.Umleitungen unterh.**
Verkehrseinrichtungen fuer Umleitungsstrecken vorhalten
und ständig unterhalten. Ersatz zerstörter oder
abhanden gekommener Teile der Verkehrseinrichtungen
gem. Baube- schreibung und angeordneter
Verkehrszeichenpläne wird nicht gesondert berechnet.
Für die ständige Unterhaltung wird ein ununterbrochener
Bereitschaftsdienst eingerichtet. Die Telefonnummer des
Bereitschaftsdienstes ist gut sichtbar an der Bst.-LSA
anzubringen und allen zuständigen Behörden im Vorfeld
mitzuteilen.
Teilzeiten nach Tagen werden mit 1/30 des EP berechnet.
Menge: 5,000 Mt

**02.01.0060 Einr.f.Umleitungen um- u. abbauen Stoffe beseitigen**
Verkehrseinrichtungen für Umleitungsstrecken über benachbarte Strassen einschl. Umleitungsbeschilderungen
gem. der angeordneten Verkehrszeichenpläne in den
einzelnen Bauphasen jeweils umbauen, am Ende der
Baumaßnahme abbauen und ursprünglichen Zustand wieder
herstellen.
Sämtliche gewonnene Stoffe gehen in Eigentum des AN
über und werden beseitigt.
Menge: 3,000 St

### Bereich 03 Rückbau Oberflächen

#### Abschnitt 03.01 Oberfläche aufnehmen

**03.01.0010 Erdarbeiten entlang Bauwerk und Einfriedungsmauern Zulage**
Erdarbeiten entlang Bauwerken und Einfriedungsmauern
als Zulage für vorsichtiges Arbeiten und teilweise
Handschachtung.
Menge: 350,000 m

**03.01.0020 Baugelände abräumen, Aufwuchs**
Baugelände abräumen.
Räumgut geht in das Eigentum des AN über und wird
beseitigt.
Auf dem Baugelände sind vorhanden:
Busch-, Hecken- und Baumbestand sowie Aufwuchs und dgl.

bis 0,10 m Stammdurchmesser, 1,00 m über dem Boden
gemessen, einschl. Wurzelwerk.
Das Mähen der Seitenstreifen ist ebenfalls in die Pos.
mit einzurechnen.
Menge: 35,000 m²

**03.01.0030 Fundamente, Beton abbr., beseitigen**
Bauliche Anlage abbrechen. Abbruchgut im
Baustellenbereich fördern.
Anlage = Fundamente, Material = Beton.
Abbruchgut geht in Eigentum des AN über und wird
beseitigt.
Menge: 10,000 m³

**03.01.0040 Abbruchkante herstellen**
Gerade Abbruchkante an vorh. bitum. Befestigung, von
'20-30' cm dick, mit einem geeigneten Gerät herstellen.
Material geht in Eigentum des AN über und wird
beseitigt.
Menge: 70,000 m

**03.01.0050 Erschw. infolge Einbauten Gesamt*ADS und ABS**
Erschwernis infolge Einbauten, Schächten und
Straßen-abläufen.
Erschwernis beim Fräsen, Aufnehmen, Aufsprühen von Bi-
tumenemulsionen sowie Herstellen von Asphaltschichten.
Asphaltdeck- und Asphaltbinderschicht.
Menge: 35,000 St

**03.01.0060 bit.Straßenbefestigung beseitigen**
Bitum. Straßenbefestigung, von '20-30' cm dick,
aufbrechen. Material geht in Eigentum des  AN über und
wird beseitigt.
Menge: 3200,000 m²

**03.01.0070 vorh. 1-zeilige Betonrinne aufnehmen und entsorgen**
Bauliche Anlage abbrechen. Abbruchgut im
Baustellenbereich fördern.
Anlage = 1-zeilige Rinne incl. Fundament
Abbruchgut geht in Eigentum des AN über und wird
beseitigt.
Menge: 22,000 m

**03.01.0080 vorh. 3-zeilige Betonrinne aufnehmen und entsorgen**
Bauliche Anlage abbrechen. Abbruchgut im
Baustellenbereich fördern.
Anlage = 3-zeilige Rinne incl. Fundament
Abbruchgut geht in Eigentum des AN über und wird
beseitigt.
Menge: 880,000 m

**03.01.0090 Betonsteinpflaster aufnehmen, Sand/Splitt-Bettung, Aufbruchgut AN**
Betonsteinpflaster aufnehmen einschl. Bettung. Aufbruch
der Tragschicht wird gesondert berechnet.
Art = Beton-  und / oder Verbundsteinpflaster, mit
Fugenverfüllung aus Sand und Bettung aus Sand oder
Splitt.
Aufbruchgut geht in Eigentum des AN über und wird
beseitigt.
Menge: 2320,000 m²

**03.01.0100 Kantenstein/Betonbordstein aufnehmen, Aufbruch beseitigen**
Bordsteine aufnehmen. Bordsteine aus Beton,
verschiedene Größen, in Beton versetzt, Unterbeton ca.
15 cm dick, und Rückenstütze aufbrechen.
Bordsteine und übriges Aufbruchgut gehen in Eigentum
des AN über und werden beseitigt.
Menge: 1730,000 m

**03.01.0110 Boden Kl. 3-6 lösen, beseit., Aufm. Abtrag**
Boden aus Abtragsstrecken profilgerecht lösen, laden
und fördern.
Abweichung der Sollhöhe beim Planum im Fels +/- 3 cm.
Boden Z0,
(Zuordnungswert gemäß LAGA - Anforderungen an die
stoffliche Verwertung von mineralischen Reststoffen).
Boden der  DK 0, (Deponieklasse gemäß
Deponieverordnung).
Die Bodenmassen sind gemäß den abfallrechtlichen
Vorschriften einer Verwertung nach Wahl des AN
zuzuführen oder auf geeigneter Deponie zu entsorgen.
Alle entstehenden Verwertungs- bzw. Entsorgungskosten
einschließlich der eventuell anfallenden
Deponiegebühren sind in den EP einzurechnen. Die
ordnungsgemäße Verwertung des Bodens ist dem AG
nachzuweisen.
Boden, Homogenbereich (HB) - Lockergestein nach DIN
18300:2015-08 (Bodenklasse 3-5 DIN 18300:2012-09)
Abgerechnet wird nach Abtragsprofilen.
Menge: 2870,000 m3

**03.01.0120 Gefährl. Abfall aus Baustelle ents. Bitumen u. Teer*Gebühr einrechn.**
Gefährlichen Abfall aus Baustelle laden, fördern und
entsorgen. Entsorgungsnachweis nach Unterlagen des
AG führen.
Abgerechnet wird nach Wiegescheinen.
Kohlenteerhaltige Bitumengemische. Ab-
fallschlüsselnummer = 17 03 01.
Gebühren der Abfallentsorgung sind einzurechnen.
Menge: 270,000 t

**03.01.0130 Grundstücksein- und ausfahrten mit Fräsgut/Ausbauschotter anfüllen**
Die Grundstücksein- und ausfahrten sind mit
entstandenem Fräsgut oder steinigem standfesten
Aushubmaterial als temporäre Anrampungen für Anlieger
anzufüllen.
Im Bereich der gesamten Baumaßnahme.
Anschließend geht das Material in Eigentum des AN über
und wird beseitigt.
Menge: 15,000 m³

#### Abschnitt 03.02 Bodenentsorgung

**03.02.0010 Untersuchung Boden EBV**
Untersuchung Boden EBV

Untersuchung von Boden nach EBV (Gesamtfraktion) Eluat
1:2 und Feststoff
Menge: 6,000 St

**03.02.0020 Transport und Entsorgung von Bodenmaterial BM-0 Lehm, Schluff, Zulage**
Transport und Entsorgung von Bodenmaterial BM-0 Lehm,
Schluff
Transport und Entsorgung von Bodenmaterial der
Materialgüte BM-0 gem. Ersatzbaustoffverordnung (Lehm,
Schluff), inkl. Aufnahme auf der Baustelle, führen
aller erforderlichen Nachweise, Gebühren, einholen von
Genehmigungen, inkl. Container, Behälter oder LKW.
Wiegekarten sind Abrechnungsgrundlage.
Als Zulage zur Aushub-Position.

'  '

'

....................................................'
Aufbereitungsanlage/Entsorgungsstelle
Menge: 2075,000 t

**03.02.0030 Transport und Entsorgung von Bodenmaterial BM-F0 bzw. BM-F0*, Zulage**
Transport und Entsorgung von Bodenmaterial BM-F0 bzw.
BM-F0*
Transport und Entsorgung von Bodenmaterial der
Materialgüte BM-F0 bzw. BM-F0* gem.
Ersatzbaustoffverordnung,
inkl. Aufnahme auf der Baustelle, führen aller
erforderlichen Nachweise, Gebühren, einholen von
Genehmigungen,
inkl. Container, Behälter oder LKW. Wiegekarten sind
Abrechnungsgrundlage.
Als Zulage zur Aushub-Position.

'  '

'

....................................................'
Aufbereitungsanlage/Entsorgungsstelle
Menge: 2320,000 t

**03.02.0040 Transport und Entsorgung von Bodenmaterial BM-F3, Zulage**
Transport und Entsorgung von Bodenmaterial BM-F3
Transport und Entsorgung von Bodenmaterial der
Materialgüte BM-F3 gem. Ersatzbaustoffverordnung,
inkl. Aufnahme auf der Baustelle, führen aller
erforderlichen Nachweise, Gebühren, einholen von
Genehmigungen,
inkl. Container, Behälter oder LKW. Wiegekarten sind
Abrechnungsgrundlage.
Als Zulage zur Aushub-Position.

'  '

'

....................................................'
Aufbereitungsanlage/Entsorgungsstelle
Menge: 775,000 t

### Bereich 04 Neubau Oberfläche

#### Abschnitt 04.01 Neubau Fahrbahn

**04.01.0010 Planum herstellen, Abweichung +/- 3 cm**
Planum herstellen.
Max. Abweichung von der Sollhöhe +- 3 cm.
Menge: 3550,000 m²

**04.01.0020 Frostschutzschicht herstellen, 0/45-0/56**
Frostschutzmaterial in Verkehrsflächen der
Belastungsklassen Bk 100 - Bk 0,3 einbauen und
verdichten.
Material = gebrochenes Naturgestein 0/45 bis 0/56 mm.
Schichtdicke =  '25' cm.
Menge: 1100,000 m³

**04.01.0030 Schottertragschicht herstellen 0/32**
Schottertragschicht in Verkehrsflächen der
Belastungsklassen Bk 100 - Bk 0,3 einbauen und
verdichten.

Schichtdicke = '22' cm.
Körnung 0/32 mm.
Korn > 2 mm = gebrochenes Naturgestein,
Korn bis 2 mm = Brechsand, Hüttensand und / oder
Natursand.
Menge: 790,000 m³

**04.01.0040 A.-tragschicht, 14 cm, 2 Lagen, AC 32 TN / AC 22 TN, Bit. 70/100**
Asphalttragschicht, 2 Lagen,
in Verkehrsflächen der
Belastungsklasse Bk 3,2 herstellen.
Schichtdicke 14 cm.
Mischgut: AC 32 TN / AC 22 TN
Bindemittel Bitumen 70 / 100.
Bei Fahrbahnen ohne Randeinfassungen seitliche
Abböschungen mit Neigung 1 zu 1 anlegen. Abgerechnet
wird die für diese Schicht geforderte Breite bis zur
Mitte der Böschungslinien.
Menge: 3550,000 m²

**04.01.0050 Bitumenemulsion, C60BP1-S, 200 g/m²**
Lösemittel-und weichmacherfreie Bitumenemulsion
C60BP1-S nach dem "Merkblatt für Schichtenverbund,
Nähte,
Anschlüsse und Randausbildung von Verkehrsflächen
aus Asphalt (M SNAR)" aufsprühen.
Bindemittelmenge ca. 200 g/m².
Bindemittel auf frischer Tragschicht aufsprühen.
Menge: 3550,000 m²

**04.01.0060 Splittmastixasphalt, Bk 3,2, 4 cm, SMA 8 S, Bit 50/70 [m²]**
Splittmastixasphalt in Verkehrsflächen herstellen
Belastungsklasse Bk 3,2
Schichtdicke = 4 cm.
Mischgut: SMA 8 S
Bindemittel Bitumen 50/70
Bei Fahrbahnen ohne Randeinfassungen seitliche
Abböschungen mit Neigung 1 zu 1 anlegen. Abgerechnet
wird die für diese Schicht geforderte Breite bis zur
Mitte der Böschungslinien.
Menge: 3550,000 m²

**04.01.0070 Asphaltdeckschicht abstreuen**
Asphaltdeckschicht abstreuen
Abstreukörnung liefern und zur Erhöhung der
Anfangsgriffigkeit auf die noch heiße
Asphaltdeckschicht gleichmäßig maschinell Aufbringen
und Einwalzen. Nicht gebundenes und gelöstes
Abstreumaterial ist aufzunehmen und einer Verwertung
nach Wahl des AN zuführen.
Abstreumaterial:
rohes oder mit Bindemittel umhüllte Abstreukörnung
als gebrochene Gesteinskörnung der Lieferkörnung 1/3 mm
Abstreumenge = 1,0 kg/m²
Aufbringung mit Streubohle
PSV und SZ-Anforderung nach grober Gesteinskörnung der
Deckschicht
Menge: 3550,000 m²

**04.01.0080 Verschmutzte Beton- oder bituminöse Flächen reinigen**
Verschmutzte Beton- oder bituminöse Flächen mit
selbstaufnehmender Kehrmaschine mit
Hochdruckeinrichtung und Sprühbalken gründlich
reinigen. Das Kehrgut geht in das Eigentum des AN über
und wird beseitigt.
Menge: 3550,000 m²

**04.01.0090 Schieber- und Hydrantenkappen höhenmäßig regulieren**
Ventilschieber- und Hydrantenkappen in Asphalt- und
Pflasterflächen der neuen Höhenlage entsprechend
setzen.
Hierzu die alten Einbauteile ausbauen, zur späteren
Auflage ein Formteil aus Beton oder Kunststoff auf gut
verdichteten Oberbau legen, die Einbauteile
höhengerecht aufsetzen.
Einbegriffen ist der seitliche Deckenanschluß aus
C12/15
bis 3 cm unter Oberkante Binder und das darüberliegende
Bindermaterial.
Menge: 20,000 St

**04.01.0100 Vorh. Schachtbauwerk DN 1000 bis zu einer Höhe von +/- 15 cm an neue Oberfläche anpassen**
Vorh. Schachtbauwerke DN 1000 zur Angleichung an die
neue
Oberfläche wie nachfolgend näher beschrieben bis zu
einer
Höhe von +/- 15 cm anpassen.

An Leistungen sind u.a. zu erbringen:

- Erdarbeiten zur Freilegung des Schachtbauwerkes im
  erforderlichen Umfang
- aufnehmen der überschüssigen Bauteile wie
  Schachtabdeckung, Ausgleichsringe, Schachtkonus,
  Schachtringe, Abdeckplatte, etc.
- das gewonnene Material geht in das Eigentum des AN
über
  und ist zu beseitigen
- liefern und verlegen der zur Anhebung/Senkung
benötigten neuen
  Bauteile wie Schachtringe, Konus, Ausgleichsringe und
  Schachtabdeckung Klasse D

Abrechnung nach örtlichem Aufmaß
Menge: 16,000 St

**04.01.0110 Fugen mit Dichtungsband herstellen, Profil 40 x 10**
Fugen bzw. Anschlüsse in der Dicke der bituminösen
Deckschicht mit schmelzbarem Bitumen-Dichtungsband,
nach Verarbeitungshinweisen des Herstellers, einbauen
Vor dem Einbau der Deckschicht vorhandene Wandung,
soweit erforderlich, trocknen, mit Voranstrich versehen
und nach dem Trocknen des Voranstrichmittels das
angeschmolzene Dichtungsband an die Wandung
gleichmäig anpressen.
Bandhöhe 40 mm.
Bandbreite 10 mm,
Menge: 1000,000 m

#### Abschnitt 04.02 Neubau Gehweg

**04.02.0010 Planum herstellen, Abweichung +/- 3 cm**
Planum herstellen.
Max. Abweichung von der Sollhöhe +- 3 cm.
Menge: 1840,000 m²

**04.02.0020 Frostschutzschicht herstellen, 0/45-0/56**
Frostschutzmaterial in Verkehrsflächen einbauen und
verdichten.
Material = gebrochenes Naturgestein 0/45 bis 0/56 mm.
Schichtdicke =  '31' cm.
Menge: 570,000 m³

**04.02.0030 Schottertragschicht herstellen 0/32**
Schottertragschicht herstellen
Schichtdicke = '22' cm.
Körnung 0/32 mm.
Korn > 2 mm = gebrochenes Naturgestein,
Korn bis 2 mm = Brechsand, Hüttensand und / oder
Natursand.
Menge: 410,000 m³

**04.02.0040 Bordstein T 10 x 30, zweischichtig, grau**
Bordstein aus Beton setzen, DIN EN 1340 -
T 10 x 30,
Material = zweischichtig, Vorsatzbeton mit gebrochenem
natürlichen Hartgestein, Farbe grau
Hersteller = beliebig
Rückenstütze aus Beton C 20/25,
bis ca. 12 cm unter OK Bordstein, i.M.15 cm dick,
Unterbeton C 20/25, Dicke im verdichteten Zustand 20
cm.

Um das Austreten von Bodenteilchen zu vermeiden, ist
der Fugenspalt an der Steinrückseite mit Zementmörtel,
Mischungsverhältnis 1 : 4, zu verstreichen.
Menge: 810,000 m

**04.02.0050 Hochbordstein 12/15/30 cm**
Hochbordstein 12/15/30 cm

aus Beton - Qualität DTI - liefern und einbauen.
Bordstein H 15/30 nach DIN EN 1340 in Verbindung
mit DIN 483 (12/15/25 cm), einschichtig.
Zuschlagstoff: gebrochenes natürliches Hartgestein,

Rückenstütze aus C 20/25, d = 15 cm geschalt.
Unterbeton C 20/25, d = 20 cm.
Die Anpassung an die geforderten Einbaulängen zählt zum
Leistungsumfang. Die Bordsteine sind dicht an dicht zu
versetzen.

Farbe: grau
Oberfläche: Basaltvorsatz
Auftrittsmaß H = 15 cm

Einschl. der notwendigen Arbeiten in den
Unterbauschichten.
Menge: 710,000 m

**04.02.0060 Bordstein R 15 x 22, r = 5 cm; zweischichtig, quarzhell gewaschen**
Bordstein aus Beton setzen, DIN EN 1340 -
R 15 x 22, r = 5 cm,
Material = zweischichtig, Vorsatzbeton mit gebrochenem
natürlichen Hartgestein, Oberfläche quarzhell gewaschen
Hersteller = beliebig
Rückenstütze aus Beton C 12/15,
bis ca. 12 cm unter OK Bordstein, i.M.15 cm dick,
Unterbeton C 12/15, Dicke im verdichteten Zustand 20
cm.

Randeinfassung bei Grundstückszufahrten
Menge: 175,000 m

**04.02.0070 Übergangsstein H 15 x 30 quarzhell gewaschen**
Übergangsstein aus Beton setzen, DIN EN 1340 -
H 15 x 30,
Material = zweischichtig, Vorsatzbeton mit gebrochenem
natürlichen Hartgestein und quarzhaltigem Natursand,
Oberfläche quarzhell gewaschen
Hersteller = beliebig
Übergang zum R 15 x 22
rechts oder links.
Berechnet wird der Mehraufwand für die Übergangssteine
gegenüber der durchgemessenen Bordsteinanlage.
Menge: 50,000 m

**04.02.0080 Radien innerhalb der Bordsteinanlage - Zulage**
Radien innerhalb der Bordsteinanlage - Zulage

mit vorgefertigten Radiensteinen für Außen- und
Innenbogen in den verschiedenen Radien herstellen.
Diese Position wird nur abgerechnet bei werkseitig
angefertigten Radiensteinen.

Bei Radien > 20 m, bei denen die Bordsteinlänge 50 cm
(gerade) erforderlich wird, erfolgt keine Vergütung in
dieser Position.
Als Zulage zur Hauptposition
Menge: 60,000 m

**04.02.0090 Hoch- und Rundbord schneiden**
Hoch- und Rundbord schneiden
Hochbord oder Rundbord aus Beton
gemäß DIN EN 1340, auf Passform mit Motorschneidegerät
im Nassschnitt (recht- oder spitzwinklig) durchgängig
schneiden.
Einschließlich aller Nebenarbeiten und Materialien.
Menge: 50,000 St

**04.02.0100 2-reihigen Pflasterstreifen herstellen**
2-reihigen Pflasterstreifen nach dem "Merkblatt für
Flächenbefestigungen mit Pflaster- und Plattenbelägen"
herstellen als Randeinfassung. Pflastersteine DIN EN
1338 -140 (Beton 240(160)/160/140 mm). Unterbeton C
12/15,
Dicke im verdichteten Zustand 20 cm. Rückenstütze aus
Beton C 12/15, i.M.15 cm dick. Pflaster mit
Pflastersand einschlämmen, überschüssigen Sand
entfernen. Abgerechnet wird die Länge der hergestellten
2-zeiligen Rinne
Menge: 905,000 m

**04.02.0110 Rechteck. 200/100/80 grau, m. Fase, Bettung Splitt 0/5**
Betonsteinpflaster aus Pflastersteinen gemäß ZTV
Pflaster-StB
herstellen in Fahrbahn- und Nebenflächen.
Einzelflächen in verschiedenen Größen
Pflastersteine - DIN EN 1338 - Rechtecksteine
Rastermaß:  200/100 mm
Pflastersteindicke:  80 mm
Pflastersteine aus Beton, mit Fase
Farbe = grau
Hersteller = beliebig
Verband = Läufer-, Binder- oder Fischgrät nach Angabe
des AG
Erforderliche Halbsteine oder Bischofsmützen werden
nicht gesondert vergütet.
Bettungsmaterial = Splitt 0/5
Menge: 1840,000 m²

**04.02.0120 Pflasterfugen einschlämmen**
Für das abschließende Einschlämmen der Pflasterfugen
ist Brechsand-Splitt 0/3 oder Edelbrechsand 0/2 zu
verwenden.
Nachdem der Gehweg gereinigt wurde und die
Pflasterfugen ausgespült wurden.
Menge: 1840,000 m2

**04.02.0130 Betonsteinpflasterschnitt herstellen**
Betonsteinpflasterschnitt herstellen, um an vorhandene
Pflaster und Einbauten anzuschließen.
Stärke: 8-12 cm
Menge: 650,000 m

#### Abschnitt 04.03 Neubau Querungshilfe mit Mittelinsel

**04.03.0010 Planum herstellen, Abweichung +/- 2 cm**
Planum herstellen.
Max. Abweichung von der Sollhöhe +- 2 cm.
Menge: 30,000 m²

**04.03.0020 Schottertragschicht 0/45-0/56, zur Regulierung**
Schottertragschicht in Verkehrsflächen der
Belastungsklassen Bk 100 - Bk 0,3 einbauen und
verdichten.
In Schadensstellen, zur Profilregulierung und bei
Anschlüssen und Übergängen.
Körnung 0/32 bis 0/45 mm.
Korn > 2 mm = gebrochenes Naturgestein,
Korn bis 2 mm = Brechsand, Hüttensand und / oder
Natursand.
Menge: 4,000 m³

**04.03.0030 Rechteck. 200/100/80 grau, m. Fase, Bettung Splitt 0/5**
Betonsteinpflaster aus Pflastersteinen gemäß ZTV
Pflaster-StB
herstellen in Fahrbahn- und Nebenflächen.
Einzelflächen in verschiedenen Größen
Pflastersteine - DIN EN 1338 - Rechtecksteine
Rastermaß:  200/100 mm
Pflastersteindicke:  80 mm
Pflastersteine aus Beton, mit Fase
Farbe = grau
Hersteller = beliebig
Verband = Läufer-, Binder- oder Fischgrät nach Angabe
des AG
Erforderliche Halbsteine oder Bischofsmützen werden
nicht gesondert vergütet.
Bettungsmaterial = Splitt 0/5
Menge: 12,000 m²

**04.03.0040 Pflasterfugen einschlämmen**
Für das abschließende Einschlämmen der Pflasterfugen
ist Brechsand-Splitt 0/3 oder Edelbrechsand 0/2 zu
verwenden.
Nachdem der Gehweg gereinigt wurde und die
Pflasterfugen ausgespült wurden.
Menge: 20,000 m2

**04.03.0050 Betonsteinpflasterschnitt herstellen**
Betonsteinpflasterschnitt herstellen, um an vorhandene
Pflaster und Einbauten anzuschließen.
Stärke: 8-12 cm
Menge: 10,000 m

**04.03.0060 Rinnensteine liefern und einzeilig einbauen**
Rinnenpflastersteine liefern und einzeilig einbauen
Rinnenpflastersteine aus Beton DIN EN 1338, Typ DI.
Maße:  16 x 16 x 8 cm.
Ausführung: Basaltvorsatz anthrazit (Stärke > 6 mm).
Oberfläche: unbehandelt, mit Fase liefern,
Rinnenpflasterstein zweizeilig bis 16 cm breit auf
einem Betonfundament C 12/15, 10 cm dick, höhen- und
fluchtgerecht verlegen.
Das Schließen der Quer- und Flankenfugen mit geeignetem
gebundenem Fugenfüllstoff ist in den Einheitspreis
einzurechnen. Pressfugen sind nicht zugelassen.
Abgerechnet wird die Länge der 1-zeiligen Rinne.
Menge: 35,000 m

**04.03.0070 Bordstein T 10 x 30, zweischichtig, weiß**
Bordstein aus Beton setzen, DIN EN 1340 -
T 8 x 25,
Material = zweischichtig, Vorsatzbeton mit gebrochenem
natürlichen Hartgestein, Farbe grau
Hersteller = beliebig
Rückenstütze aus Beton C 20/25,
bis ca. 12 cm unter OK Bordstein, i.M.15 cm dick,
Unterbeton C 20/25, Dicke im verdichteten Zustand 20
cm.

Um das Austreten von Bodenteilchen zu vermeiden, ist
der Fugenspalt an der Steinrückseite mit Zementmörtel,
Mischungsverhältnis 1 : 4, zu verstreichen.
Menge: 4,000 m

**04.03.0080 Bordstein F 20 x 25 (F10), zweischichtig, weiß**
Bordstein aus Beton setzen, DIN EN 1340 -
F 20 x 25, (F10),
Material = zweischichtig, Vorsatzbeton mit gebrochenem
natürlichen Hartgestein, Farbe weiß
Hersteller = beliebig
Rückenstütze aus Beton C 20/25,
bis ca. 12 cm unter OK Bordstein, i.M.15 cm dick,
Unterbeton C 20/25, Dicke im verdichteten Zustand 20
cm.
Um das Austreten von Bodenteilchen zu vermeiden, ist
der Fugenspalt an der Steinrückseite mit Zementmörtel,
Mischungsverhältnis 1 : 4, zu verstreichen.
Menge: 25,000 m

**04.03.0090 Überrollbord 25/20/100, weiß, liefern einbauen**
Gehbehindertengerechter Bordstein nach DIN 32984 aus
Beton gemäß DIN EN 1340 DTI und DIN 483 liefern, mit
Sonderbordstein Übergang links / rechts zu
Mittelbordstein, liefern und einbauen.
Bordstein 25/20/100 cm
Material = zweischichtig, Vorsatzbeton mit gebrochenem
natürlichen Hartgestein aus farbechtem Edelsplitt, mit
einseitigem Abstandhalter für 4-5 mm Fuge,
Farbpigmentierung mit UV-beständigen Eisenoxidfarben.
Farbe: weiß
Hersteller: beliebig
Rückenstütze aus Beton C20/25,
bis 12 cm unter Ok Bordstein, i.M. 15 cm dick,
Unterbeton C 20/25, Dicke im verdichteten Zustand 20
cm.
Einbauhöhe: 3 cm
Menge: 3,200 m

**04.03.0100 Blindenquerungsbord 25/20/100, r = 10 mm, weiß, liefern einbauen**
Gehbehindertengerechter Bordstein nach DIN 32984 aus
Beton gemäß DIN EN 1340 DTI und DIN 483 liefern, mit
Sonderbordstein Blindenquerungsbord, liefern und
einbauen.
Bordstein 25/20/100 cm, r = 10 mm,
Material = zweischichtig, Vorsatzbeton mit gebrochenem
natürlichen Hartgestein aus farbechtem Edelsplitt, mit
einseitigem Abstandhalter für 4-5 mm Fuge,
Farbpigmentierung mit UV-beständigen Eisenoxidfarben.
Farbe: weiß
Hersteller: beliebig
Rückenstütze aus Beton C20/25,
bis 12 cm unter OK Bordstein, i.M. 15 cm dick,
Unterbeton C 20/25, Dicke im verdichteten Zustand m.20
cm.
Einbauhöhe: 6 cm
Menge: 4,000 m

**04.03.0110 Zwischenabsenker 25/20/50, r = 10 mm, weiß, liefern einbauen**
Gehbehindertengerechter Bordstein nach DIN 32984 aus
Beton gemäß DIN EN 1340 DTI und DIN 483 liefern, mit
Sonderbordstein "Zwischenabsenker links / rechts"
einbauen.
Bordstein 25/20/49 cm, r = 10 mm,
Material = zweischichtig, Vorsatzbeton mit gebrochenem
natürlichen Hartgestein aus farbechtem Edelsplitt, mit
einseitigem Abstandhalter für 4-5 mm Fuge,
Farbpigmentierung mit UV-beständigen Eisenoxidfarben.
Farbe: weiß
Hersteller: beliebig
Rückenstütze aus Beton C20/25,
bis 12 cm unter OK Bordstein, i.M. 15 cm dick,
Unterbeton C 20/25, Dicke im verdichteten Zustand m. 20
cm.
Einbauhöhe: 3-6 cm
Menge: 8,000 St

**04.03.0120 Bordstein auf passende Länge oder Gehrung schneiden**
Bordsteine verschiedener Größen auf passende Länge oder
Gehrung schneiden. Es ist ein sauberer, scharfkantiger
Schnitt herzustellen.
Menge: 6,000 St

**04.03.0130 Taktile Orientierungsplatten (Noppen Kugelkalotten)**
Noppenplatten aus Beton, DIN EN 1338, DIN 32984
gemäß ZTV-Pflaster-StB verlegen
Einzelflächen in verschiedenen Größen.
Plattengröe: 300 / 300 mm
Plattendicke: 80 mm
Farbe: Weißbeton
Oberfläche: Noppen als Kugelkalotten versetzt
angeordnet
Hersteller = beliebig
Bettungsmaterial: Splitt 0/5
Fugenmaterial: Rheinsand 0/3
Für das abschließende Einschlämmen ist Rheinsand 0/3 zu
verwenden.
Menge: 2,000 m²

**04.03.0140 Taktile Orientierungsplatten (Rippen)**
Rippenplatten aus Beton, DIN EN 1338, DIN 32984
gemäß ZTV-Pflaster-StB verlegen
Einzelflächen in verschiedenen Größen.
Plattengröe: 300 / 300 mm
Plattendicke: 80 mm
Farbe: Weißbeton
Oberfläche: Rippen trapezförmig
Hersteller = beliebig
Bettungsmaterial: Splitt 0/4
Fugenmaterial: Rheinsand 0/3
Für das abschließende Einschlämmen ist Rheinsand 0/3 zu
verwenden.
Menge: 6,000 m²

**04.03.0150 Betonplatte (300/300/80) (Begleitstreifen)**
Betonplatte nach DIN EN 1338
Rastermaß:  300/300 mm
Plattendicke:  80 mm
gemäß ZTV Pflaster-StB verlegen einschließlich der
erforderlichen Paßplatten und der Anpassung an
Einbauten mit Klein- oder Mosaikpflaster.
Einzelflächen in verschiedenen Größen
Farbe = grau
Hersteller = beliebig
Bettungsmaterial: Rheinsand 0/4
Fugenmaterial: Rheinsand 0/3
Für das abschließende Einschlämmen ist Rheinsand 0/3 zu
verwenden.
Menge: 2,000 m²

**04.03.0160 Verkehrszeichen 222 liefern+setzen**
Verkehrszeichen: 222 inkl. Stahlmast (76 mm)
liefern+setzen.
Verkehrszeichen nach StVO Nr. 222 liefern.
Größe: Durchmesser 600 mm.
Folie: Reflexionsklasse RA 2.
Dicke des Aluminiumbleches: 2 mm.
Randverstärkung durch Aluminiumprofilrahmen
Menge: 2,000 St

**04.03.0170 Oberboden AN andecken**
Oberboden, vom AN frei Baustelle geliefert,
profilgerecht andecken.
Nicht vermeidbare, neu entstehende Bodenverdichtungen
laufend beheben. Fremdstoffe und für die Begrünung
ungeigneten Boden aussondern, aufnehmen und beseitigen.
Das Anlegen von schräg verlaufenden Rillen in
Böschungsflächen vor dem Oberbodenauftrag wird
gesondert vergütet.
Andeckung auf Böschungen, Banketten, Trennstreifen,
u.Ä.,
Anschluss ca. 5 cm unter Fahrbahnrand,
Dicke der Andeckung '30' cm.
Abrechnung nach Auftragsflächen.
Menge: 6,000 m³

**04.03.0180 Rasenansaat auf Oberboden herstellen**
Rasenansaat auf Oberboden herstellen.
Saatgut ohne Entmischung aufbringen und einarbeiten.
Ansaatfläche: Böschungen und Gräben (einschl.
Anschlussflächen).
Saatgutmenge = 25 g/m²

Der Verbrauch an Saatgut ist nachzuweisen.
Menge: 20,000 m2

#### Abschnitt 04.04 Neubau Fußgängerquerungen Kreuzungsbereiche

**04.04.0010 Planum herstellen, Abweichung +/- 2 cm**
Planum herstellen.
Max. Abweichung von der Sollhöhe +- 2 cm.
Menge: 75,000 m²

**04.04.0020 Schottertragschicht 0/45-0/56, zur Regulierung**
Schottertragschicht in Verkehrsflächen der
Belastungsklassen Bk 100 - Bk 0,3 einbauen und
verdichten.
In Schadensstellen, zur Profilregulierung und bei
Anschlüssen und Übergängen.
Körnung 0/32 bis 0/45 mm.
Korn > 2 mm = gebrochenes Naturgestein,
Korn bis 2 mm = Brechsand, Hüttensand und / oder
Natursand.
Menge: 20,000 m³

**04.04.0030 Rechteck. 200/100/80 grau, m. Fase, Bettung Splitt 0/5**
Betonsteinpflaster aus Pflastersteinen gemäß ZTV
Pflaster-StB
herstellen in Fahrbahn- und Nebenflächen.
Einzelflächen in verschiedenen Größen
Pflastersteine - DIN EN 1338 - Rechtecksteine
Rastermaß:  200/100 mm
Pflastersteindicke:  80 mm
Pflastersteine aus Beton, mit Fase
Farbe = grau
Hersteller = beliebig
Verband = Läufer-, Binder- oder Fischgrät nach Angabe
des AG
Erforderliche Halbsteine oder Bischofsmützen werden
nicht gesondert vergütet.
Bettungsmaterial = Rheinsand 0/4
Fugenmaterial = Rheinsand 0/3
Im Bereich der Gehwege.
Menge: 50,000 m²

**04.04.0040 Pflasterfugen einschlämmen**
Für das abschließende Einschlämmen der Pflasterfugen
ist Brechsand-Splitt 0/3 oder Edelbrechsand 0/2 zu
verwenden.
Nachdem der Gehweg gereinigt wurde und die
Pflasterfugen ausgespült wurden.
Menge: 75,000 m²

**04.04.0050 Betonsteinpflasterschnitt herstellen**
Betonsteinpflasterschnitt herstellen, um an vorhandene
Pflaster und Einbauten anzuschließen.
Stärke: 8-12 cm
Menge: 60,000 m

**04.04.0060 Überrollbord 25/20/100, weiß, liefern einbauen**
Gehbehindertengerechter Bordstein nach DIN 32984 aus
Beton gemäß DIN EN 1340 DTI und DIN 483 liefern, mit
Sonderbordstein Übergang links / rechts zu
Mittelbordstein, liefern und einbauen.
Bordstein 25/20/100 cm
Material = zweischichtig, Vorsatzbeton mit gebrochenem
natürlichen Hartgestein aus farbechtem Edelsplitt, mit
einseitigem Abstandhalter für 4-5 mm Fuge,
Farbpigmentierung mit UV-beständigen Eisenoxidfarben.
Farbe: weiß
Hersteller: beliebig
Rückenstütze aus Beton C20/25,
bis 12 cm unter Ok Bordstein, i.M. 15 cm dick,
Unterbeton C 20/25, Dicke im verdichteten Zustand 20
cm.
Einbauhöhe: 3 cm
Menge: 12,000 m

**04.04.0070 Blindenquerungsbord 25/20/100, r = 10 mm, weiß, liefern einbauen**
Gehbehindertengerechter Bordstein nach DIN 32984 aus
Beton gemäß DIN EN 1340 DTI und DIN 483 liefern, mit
Sonderbordstein Blindenquerungsbord, liefern und
einbauen.
Bordstein 25/20/100 cm, r = 10 mm,
Material = zweischichtig, Vorsatzbeton mit gebrochenem
natürlichen Hartgestein aus farbechtem Edelsplitt, mit
einseitigem Abstandhalter für 4-5 mm Fuge,
Farbpigmentierung mit UV-beständigen Eisenoxidfarben.
Farbe: weiß
Hersteller: beliebig
Rückenstütze aus Beton C20/25,
bis 12 cm unter OK Bordstein, i.M. 15 cm dick,
Unterbeton C 20/25, Dicke im verdichteten Zustand m.20
cm.
Einbauhöhe: 6 cm
Menge: 12,000 m

**04.04.0080 Zwischenabsenker 25/20/50, r = 10 mm, weiß, liefern einbauen**
Gehbehindertengerechter Bordstein nach DIN 32984 aus
Beton gemäß DIN EN 1340 DTI und DIN 483 liefern, mit
Sonderbordstein "Zwischenabsenker links / rechts"
einbauen.
Bordstein 25/20/49 cm, r = 10 mm,
Material = zweischichtig, Vorsatzbeton mit gebrochenem
natürlichen Hartgestein aus farbechtem Edelsplitt, mit
einseitigem Abstandhalter für 4-5 mm Fuge,
Farbpigmentierung mit UV-beständigen Eisenoxidfarben.
Farbe: weiß
Hersteller: beliebig
Rückenstütze aus Beton C20/25,
bis 12 cm unter OK Bordstein, i.M. 15 cm dick,
Unterbeton C 20/25, Dicke im verdichteten Zustand m. 20
cm.
Einbauhöhe: 3-6 cm
Menge: 24,000 St

**04.04.0090 Bordstein auf passende Länge oder Gehrung schneiden**
Bordsteine verschiedener Größen auf passende Länge oder
Gehrung schneiden. Es ist ein sauberer, scharfkantiger
Schnitt herzustellen.
Menge: 36,000 St

**04.04.0100 Taktile Orientierungsplatten (Noppen Kugelkalotten)**
Noppenplatten aus Beton, DIN EN 1338, DIN 32984
gemäß ZTV-Pflaster-StB verlegen
Einzelflächen in verschiedenen Größen.
Plattengröe: 300 / 300 mm
Plattendicke: 80 mm
Farbe: Weißbeton
Oberfläche: Noppen als Kugelkalotten versetzt
angeordnet
Hersteller = beliebig
Bettungsmaterial: Splitt 0/5
Fugenmaterial: Rheinsand 0/3
Für das abschließende Einschlämmen ist Rheinsand 0/3 zu
verwenden.
Menge: 12,000 m²

**04.04.0110 Taktile Orientierungsplatten (Rippen)**
Rippenplatten aus Beton, DIN EN 1338, DIN 32984
gemäß ZTV-Pflaster-StB verlegen
Einzelflächen in verschiedenen Größen.
Plattengröe: 300 / 300 mm
Plattendicke: 80 mm
Farbe: Weißbeton
Oberfläche: Rippen trapezförmig
Hersteller = beliebig
Bettungsmaterial: Splitt 0/5
Fugenmaterial: Rheinsand 0/3
Für das abschließende Einschlämmen ist Rheinsand 0/3 zu
verwenden.
Menge: 20,000 m²

**04.04.0120 Betonplatte (300/300/80) (Begleitstreifen)**
Betonplatte nach DIN EN 1338
Rastermaß:  300/300 mm
Plattendicke:  80 mm
gemäß ZTV Pflaster-StB verlegen einschließlich der
erforderlichen Paßplatten und der Anpassung an
Einbauten mit Klein- oder Mosaikpflaster.
Einzelflächen in verschiedenen Größen
Farbe = grau
Hersteller = beliebig
Bettungsmaterial: Splitt 0/5
Fugenmaterial: Rheinsand 0/3
Für das abschließende Einschlämmen ist Rheinsand 0/3 zu
verwenden.
Menge: 15,000 m²

#### Abschnitt 04.05 Neubau zwei Bushaltestellen

**04.05.0010 Planum herstellen, Abweichung +/- 2 cm**
Planum herstellen.
Max. Abweichung von der Sollhöhe +- 2 cm.
Menge: 50,000 m²

**04.05.0020 Niederflurbordstein H 15 x 30, zweischichtig, weiß**
Niederflurbordstein aus Beton setzen, DIN EN 1340
H 7 x 15 x 30,
Material = zweischichtig, Vorsatzbeton mit gebrochenem
natürlichen Hartgestein, Farbe weiß
Hersteller = beliebig
Rückenstütze aus Beton C 20/25,
bis ca. 12 cm unter OK Bordstein, i.M.15 cm dick,
Unterbeton C 20/25, Dicke im verdichteten Zustand 20
cm.

Um das Austreten von Bodenteilchen zu vermeiden, ist
der Fugenspalt an der Steinrückseite mit Zementmörtel,
Mischungsverhältnis 1 : 4, zu verstreichen.

Abmessungen: Länge 100 cm
Gesamthöhe 30 cm,
Breite 15 cm
Einstiegshöhe: 17 cm
Auftrittsfläche: 7 cm
Menge: 23,000 m

**04.05.0030 Übergangsstein H 15 x 30, weiß, Zulage**
Übergangsstein aus Beton setzen, DIN EN 1340 -
H 15 x 30,
Material = zweischichtig, Vorsatzbeton mit gebrochenem
natürlichen Hartgestein, Farbe weiß
Hersteller = beliebig
Übergang zum Hochbordstein,
Baulänge 1,00 m, rechts oder links.
Berechnet wird der Mehraufwand für die Übergangssteine
gegenüber der durchgemessenen Bordsteinanlage.
Menge: 4,000 St

**04.05.0040 Bordstein auf passende Länge oder Gehrung schneiden**
Bordsteine verschiedener Größen auf passende Länge oder
Gehrung schneiden. Es ist ein sauberer, scharfkantiger
Schnitt herzustellen.
Menge: 6,000 St

**04.05.0050 Taktile Orientierungsplatten (Noppen Kugelkalotten)**
Noppenplatten aus Beton, DIN EN 1338, DIN 32984
gemäß ZTV-Pflaster-StB verlegen
Einzelflächen in verschiedenen Größen.
Plattengröe: 300 / 300 mm
Plattendicke: 80 mm
Farbe: Weißbeton
Oberfläche: Noppen als Kugelkalotten versetzt
angeordnet
Hersteller = beliebig
Bettungsmaterial: Splitt 0/5
Fugenmaterial: Rheinsand 0/3
Für das abschließende Einschlämmen ist Rheinsand 0/3 zu
verwenden.
Menge: 2,000 m²

**04.05.0060 Taktile Orientierungsplatten (Rippen)**
Rippenplatten aus Beton, DIN EN 1338, DIN 32984
gemäß ZTV-Pflaster-StB verlegen
Einzelflächen in verschiedenen Größen.
Plattengröe: 300 / 300 mm
Plattendicke: 80 mm
Farbe: Weißbeton
Oberfläche: Rippen trapezförmig
Hersteller = beliebig
Bettungsmaterial: Splitt 0/5
Fugenmaterial: Rheinsand 0/3
Für das abschließende Einschlämmen ist Rheinsand 0/3 zu
verwenden.
Menge: 10,000 m²

**04.05.0070 Betonplatte (300/300/80) (Begleitstreifen)**
Betonplatte nach DIN EN 1338
Rastermaß:  300/300 mm
Plattendicke:  80 mm
gemäß ZTV Pflaster-StB verlegen einschließlich der
erforderlichen Paßplatten und der Anpassung an
Einbauten mit Klein- oder Mosaikpflaster.
Einzelflächen in verschiedenen Größen
Farbe = grau
Hersteller = beliebig
Bettungsmaterial: Splitt 0/5
Fugenmaterial: Rheinsand 0/3
Für das abschließende Einschlämmen ist Rheinsand 0/3 zu
verwenden.
Menge: 15,000 m²

**04.05.0080 Betonsteinpflasterschnitt herstellen**
Betonsteinpflasterschnitt herstellen, um an vorhandene
Pflaster und Einbauten anzuschließen.
Stärke: 8-12 cm
Menge: 10,000 m

**04.05.0090 Pflasterfugen einschlämmen**
Für das abschließende Einschlämmen der Pflasterfugen
ist Brechsand-Splitt 0/3 oder Edelbrechsand 0/2 zu
verwenden.
Nachdem der Gehweg gereinigt wurde und die
Pflasterfugen ausgespült wurden.
Menge: 50,000 m2

#### Abschnitt 04.06 Angleichungen

**04.06.0010 Betonsteinpflaster aufnehmen, lagern, wiederverlegen**
Betonsteinpflaster aufnehmen, lagern und wiederverlegen
Art = Beton-  und / oder Verbundsteinpflaster, mit
Fugenverfüllung aus Sand und Bettung aus Sand oder
Splitt.
Menge: 350,000 m²

**04.06.0020 Planum herstellen, Abweichung +/- 2 cm**
Planum herstellen.
Max. Abweichung von der Sollhöhe +- 2 cm.
Menge: 350,000 m²

**04.06.0030 Betonsteinpflasterschnitt herstellen**
Betonsteinpflasterschnitt herstellen, um an vorhandene
Pflaster und Einbauten anzuschließen.
Stärke: 8-12 cm
Menge: 50,000 m

**04.06.0040 Pflasterfugen einschlämmen**
Für das abschließende Einschlämmen der Pflasterfugen
ist Brechsand-Splitt 0/3 oder Edelbrechsand 0/2 zu
verwenden.
Nachdem der Gehweg gereinigt wurde und die
Pflasterfugen ausgespült wurden.
Menge: 350,000 m2

### Bereich 05 Straßenausstattung

#### Abschnitt 05.01 Beschilderung

**05.01.0010 Verkehrsschilder ausbauen+entsorgen**
Pfosten mit oder ohne Verkehrsschilder
einschl. vorhandener Pfostenfundamente
ausbauen+entsorgen.
Ausbaumaterialien gehen in Eigentum des AN über und
werden entsorgt.
Die Fundamentlöcher, soweit erforderlich,
mit geeignetem Material verfüllen und verdichten.
Menge: 22,000 St

**05.01.0020 Verkehrsschilder demontieren+entsorgen**
Verkehrsschilder von Beleuchtungs- oder LSA-Mast
demontieren+entsorgen.
Materialien gehen in Eigentum des AN über und werden
entsorgt.
Menge: 8,000 St

**05.01.0030 Fertigteilfundament liefern und einbauen**
Fertigteilschilderfundament Typ B gem. Anlage oder
gleichwertig liefern und nach Angaben des AG einbauen.
Schilderfundament für Pfostenrohrdurchmesser 76,1 mm.
Das Hülsenrohr im Fundament ist mit zwei
Feststellschrauben auszurüsten.
Erforderlichen Erdarbeiten ausführen.
Die umgebende Fläche der Fundamente wiederherstellen.
Überschüssiges Material der Verwertung nach Wahl des AN
zuführen.
Menge: 24,000 St

**05.01.0040 Rohrpfosten liefern und aufstellen Länge>3000-4500mm*R.St. 76,1/2,0 mm**
Rohrpfosten mit Abdeckkappe für Verkehrsschild liefern
und aufstellen einschl. anfallenden Aushubarbeiten.
Stahlteile feuerverzinkt. Umgebende Fläche entsprechend
dem früheren Zustand herstellen.
Pfostenlänge = über 3000 mm bis 4500 mm.
Rohr = Stahl 76,1/2,0 mm.
Vorh. Befestigung 'Gehweg aus Pflaster '
Fundament 'Fertigteilfundament nach gesonderter OZ '
Aushubmaterial der Verwertung nach Wahl des AN
zuführen.
Menge: 22,000 St

**05.01.0050 Rohrpfosten liefern und aufstellen Länge>1500-2000mm*R.St. 76,1/2,0 mm**
Rohrpfosten mit Abdeckkappe für Verkehrsschild liefern
und aufstellen einschl. anfallenden Aushubarbeiten.
Stahlteile feuerverzinkt. Umgebende Fläche entsprechend
dem früheren Zustand herstellen.
Pfostenlänge = über 1500 mm bis 2000 mm.
Rohr = Stahl 76,1/2,0 mm.
Vorh. Befestigung 'Gehweg aus Pflaster '
Fundament 'Fertigteilfundament nach gesonderter OZ '
Aushubmaterial der Verwertung nach Wahl des AN
zuführen.
Pfosten auf Mittelinsel.
Menge: 2,000 St

**05.01.0060 Verkehrszeichen Z 205 liefern+montieren**
Verkehrszeichen: Z 205 an Stahlmast montieren.
Verkehrszeichen nach StVO Nr. Z 205 liefern.
Folie: Reflexionsklasse RA 2.
Dicke des Aluminiumbleches: 2 mm.
Randverstärkung durch Aluminiumprofilrahmen
Menge: 2,000 St

**05.01.0070 Verkehrszeichen Z 222 liefern+montieren**
Verkehrszeichen: Z 222 an Stahlmast montieren.
Verkehrszeichen nach StVO Nr. Z 222 liefern.
Folie: Reflexionsklasse RA 2.
Dicke des Aluminiumbleches: 2 mm.
Randverstärkung durch Aluminiumprofilrahmen
Menge: 2,000 St

**05.01.0080 Verkehrszeichen Z 283-10 liefern+montieren**
Verkehrszeichen: Z 283-10 an Stahlmast montieren.
Verkehrszeichen nach StVO Nr. Z 283-10 liefern.
Folie: Reflexionsklasse RA 2.
Dicke des Aluminiumbleches: 2 mm.
Randverstärkung durch Aluminiumprofilrahmen
Menge: 2,000 St

**05.01.0090 Verkehrszeichen Z 283-11 liefern+montieren**
Verkehrszeichen: Z 283-11 an Stahlmast montieren.
Verkehrszeichen nach StVO Nr. Z 283-11 liefern.
Folie: Reflexionsklasse RA 2.
Dicke des Aluminiumbleches: 2 mm.
Randverstärkung durch Aluminiumprofilrahmen
Menge: 1,000 St

**05.01.0100 Verkehrszeichen Z 283-20 liefern+montieren**
Verkehrszeichen: Z 283-20 an Stahlmast montieren.
Verkehrszeichen nach StVO Nr. Z 283-20 liefern.
Folie: Reflexionsklasse RA 2.
Dicke des Aluminiumbleches: 2 mm.
Randverstärkung durch Aluminiumprofilrahmen
Menge: 6,000 St

**05.01.0110 Verkehrszeichen Z 283-30 liefern+montieren**
Verkehrszeichen: Z 283-30 an Stahlmast montieren.
Verkehrszeichen nach StVO Nr. Z 283-30 liefern.
Folie: Reflexionsklasse RA 2.
Dicke des Aluminiumbleches: 2 mm.
Randverstärkung durch Aluminiumprofilrahmen
Menge: 5,000 St

**05.01.0120 Verkehrszeichen Z 286-10 liefern+montieren**
Verkehrszeichen: Z 286-10 an Stahlmast montieren.
Verkehrszeichen nach StVO Nr. Z 286-10 liefern.
Folie: Reflexionsklasse RA 2.
Dicke des Aluminiumbleches: 2 mm.
Randverstärkung durch Aluminiumprofilrahmen
Menge: 1,000 St

**05.01.0130 Verkehrszeichen Z 286-30 liefern+montieren**
Verkehrszeichen: Z 286-30 an Stahlmast montieren.
Verkehrszeichen nach StVO Nr. Z 286-30 liefern.
Folie: Reflexionsklasse RA 2.
Dicke des Aluminiumbleches: 2 mm.
Randverstärkung durch Aluminiumprofilrahmen
Menge: 1,000 St

**05.01.0140 Verkehrszeichen Z 301 liefern+montieren**
Verkehrszeichen: Z 301 an Stahlmast montieren.
Verkehrszeichen nach StVO Nr. Z 301 liefern.
Folie: Reflexionsklasse RA 2.
Dicke des Aluminiumbleches: 2 mm.
Randverstärkung durch Aluminiumprofilrahmen
Menge: 4,000 St

#### Abschnitt 05.02 Fahrbahnmarkierung

**05.02.0010 Baustelle einrichten**
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Markierungsarbeiten'
Zufahrt zur Baustelle vorhanden.
Menge: 1,000 psch

**05.02.0020 Baustelle räumen**
Baustelle von allen Geräten, Anlagen, Einrichtungen und
dgl. räumen. Benutzte Flächen und Wege entsprechend dem
ursprünglichen Zustand herrichten. Soweit nicht für bestimmte Leistungen für das Räumen der Baustelle gesonderte Positionen im Leistungsverzeichnis enthalten
sind, gilt die Pauschale
für 'die Markierungsarbeiten '
Menge: 1,000 psch

**05.02.0030 Markierungsfläche reinigen Saugkehrwagen**
Fläche der Markierung auf Anordnung des AG reinigen.
Kehrgut aufnehmen und nach Wahl des AN der Verwertung
zuführen.
Abgerechnet wird die zu markierende Fläche. Bei Pfeil,
Buchstabe, Ziffer, Verkehrsschild, und Piktogramm ergibt sich die Fläche aus dem kleinsten umschließenden
Rechteck.
Reinigung mit Saugkehrwagen.
Menge: 145,000 m²

**05.02.0040 Markierungsfläche trocknen**
Fläche für Markierung auf Anordnung des AG schonend
trocknen.
Abgerechnet wird die zu markierende Fläche. Bei Pfeil,
Buchstabe, Ziffer, Verkehrsschild und Piktogramm ergibt
sich die Fläche aus dem kleinsten umschließenden
Rechteck.
Menge: 145,000 m²

**05.02.0050 Begrenzungslinie, Breite 12 cm, durchgehend**
Begrenzungslinie, Breite 12 cm, durchgehend.
Markierungslinie 12 cm breit herstellen.
Weiße kaltplastische Masse, reflektierend.
Schichtdicke: 3 mm.
Strichbreite 0,12 m, durchgehend.
Abgerechnet wird nach markierter Strichlänge in der
Achse.
Menge: 75,000 m

**05.02.0060 Halte- oder Wartelinie, Breite 50 cm**
Halte- oder Wartelinie, Breite 50 cm.
Quermarkierung (z.B. VZ 293, 294, 298, 341) 50 cm breit
 herstellen.
Weiße kaltplastische Masse, reflektierend.
Schichtdicke: 3 mm.
Strichbreite 0,50 m, durchgehend.
Abgerechnet wird nach markierter Strichlänge in der
Achse.
Menge: 12,000 m

**05.02.0070 Schriftzeichen**
Schriftzeichen.
Schriftzeichen gemäß RMS herstellen.
Weiße kaltplastische Masse, reflektierend.
Schichtdicke: 3 mm.
Länge: 4,00 m.
Buchstaben oder Zahlen.
Verkehrsklasse: P6
Fahrbahnmarkierung Typ II herstellen
Menge: 6,000 St

**05.02.0080 Fahrradsymbol**
Symbol "Fahrrad".
Symbol gemäß RMS herstellen.
Weiße kaltplastische Masse, reflektierend.
Schichtdicke: 3 mm.
Verkehrsklasse: P6
Fahrbahnmarkierung Typ II herstellen
Menge: 22,000 St

**05.02.0090 Pfeilzeichen Grundform**
Pfeilzeichen Grundform.
Pfeilzeichen gemäß RMS  herstellen.
Weiße kaltplastische Masse, reflektierend.
Schichtdicke: 3 mm.
Länge: 5,00 m.
Grundform: Geradeaus, Links oder Rechts.
Menge: 3,000 St

#### Abschnitt 05.03 Fahrbahnentwässerung

**05.03.0010 RE ausbauen, Aushub beseitigen**
Straßenablauf einschl. Aufsatz und Fundament
vollständig ausbauen. Anschlußleitungen, die bestehen
bleiben, soweit erforderlich abdichten.
Das Ausbauen von Rohrleitungen wird gesondert
berechnet. Straßenablauf aus Betonfertigteilen.
Sämtliche Stoffe und Aushub gehen in Eigentum des AN
über und werden beseitigt.
Menge: 33,000 St

**05.03.0020 Verbau für Leitungsgraben n. Wahl AN herstellen**
Verbau für Leitungsgraben nach Wahl des AN
entsprechend statischen und konstruktiven
Erfordernissen herstellen und nach Einbau der Leitung
mit dem zufüllen des Grabens fortschreitend
zurückbauen. Abgerechnet wird nach verbauter Fläche aus
der Länge in der Achse des Verbaues, horizontal, und
der Höhe über Grabensohle bis zur angegebenen Oberkante
des Verbaues, andernfalls bis 5 cm über
Geländeoberfläche. Verbau für Leitungsgraben und
zugehörige Schachtbaugruben. Grabentiefe 0 bis '300'
cm, lichte Grabenbreite bis '100' cm.
Menge: 95,000 m2

**05.03.0030 Drainwasserhaltung**
Drainwasserhaltung während der gesamten Bauzeit
betreiben, einschl. Anlegen der erforderlichen
Pumpensümpfe in der Baugrube, Stellung und Betrieb der
erforderlichen Pumpen, einschl. der Betriebsstoffe, der
Saug- und Ableitung, des
Bedienungspersonals, sowie aller Zuschläge für evtl.
Nacht-, Sonn- und Feiertagsarbeiten von 0 bis 24 Uhr.
Die verdrängten Bodenmassen gehen in das Eigentum des
AN über und werden beseitigt.(abgerechnet wird nach
Länge der trockengehaltenen Baugrube)
Menge: 45,000 m

**05.03.0040 Kreuzung mit Kabel o.ä bis 30 cm Breite, kleiner 50 gon**
Kreuzungsbereich mit einer oder mehreren Kabelver- und
-entsorgungsleitungen .Gesamtbreite bis zu 300 mm.
Kreuzungswinkel kleiner 50 gon. Die Kabel bzw. die
Leitungen aufhängen, sichern und bei den
Verfüllarbeiten den beim Aushub vorgefundenen Zustand
wieder herstellen.
Die Sandlieferung wird gesondert abgerechnet.
Mit der Vergütung dieser Position sind auch alle
Erschwernisse beim Baugrubenverbau, beim Bodenaushub
bis Grabensohle, bei der Rohrverlegung usw. abgegolten.
Menge: 45,000 m

**05.03.0050 Kreuzende Leitung sichern, bis 150 mm, üb. 50 Neugrad**
Kreuzende Leitung sichern. Erschwernisse beim
Bodenaushub, beim Baugrubenverbau und bei der
Rohrverlegung werden nicht gesondert berechnet.
Leitungsdurchmesser außen bis 150 mm Kreuzungswinkel
größer 50 gon
Menge: 35,000 St

**05.03.0060 Bodenaushub für Straßenablaufleitung, t bis 3,50 m**
Bodenaushub für Straßenablaufleitung, t bis 3,50 m
Boden der Homogenbereiche gemäß geotechnischem
Untersuchungsbericht / Vorbemerkungen zum
Leistungsverzeichnis für Straßenablaufleitungen
einschl. event. vorhandener, ungebundener Tragschichten
und Altrohre profilgerecht lösen, laden und fachgerecht
entsorgen.
Tiefe =  bis 3,50 m
Der Rohrgraben ist zu verbauen.
Abgerechnet wird die Mindestgrabenbreite (lichte
Breite)  nach DIN EN 1610 in Abhängigkeit vom
Außendurchmesser (OD) ab Planum bzw. Straße bis
Baugrubensohle.
Menge: 60,000 m³

**05.03.0070 PVC-U, SN8, Anschlußleitung, DN/OD 160**
Anschlußleitung aus PVC-U, SN8, DN/OD 160,
in Anlehnung an DIN EN 1401, mit angeformten
Steckmuffen (DIN V 19534)  oder als muffenloses Rohr
incl. der erforderlichen Muffen, einschl. werkseitig
eingelegten Lippendichtungen nach DIN 4060 in
verschiedenen Baulängen liefern und unter Beachtung der
Einbauvorschriften des Herstellers verlegen.
Anschlüsse an vorh. und neue Schächte bzw.
Sammelrohrleitungen sowie Formstücke werden gesondert
vergütet.
Auflager aus Sand, Kiessand, Splitt oder Vorabsiebung
nach
DIN EN 1610  herstellen.
Überdeckung Rohrscheitel
über'100'cm bis
'400'cm.
Menge: 90,000 m

**05.03.0080 PVC-U, SN8, Bogen, DN/OD 160, Zulage**
Bogen aus PVC-U, SN8, DN/OD 160,
in Anlehnung an DIN EN 1401,
mit angeformten Steckmuffen (DIN V 19534),
einschl. werkseitig eingelegten Lippendichtungen nach
DIN 4060 liefern und unter Beachtung der
Einbauvorschriften des Herstellers einbauen.
Zulage zu den Leitungspositionen.
Menge: 30,000 St

**05.03.0090 Boden zur Verfüllung von Gräben liefern und einbauen**
Boden zur Verfüllung von Gräben liefern und einbauen
Natürliche Gesteinskörnung aus Kies-Sand 0/32 mm
liefern, lagenweise einbauen und verdichten.
Gräben = Rohrgräben (Verfüllzone)
Anforderungen:
Sieblinienkörnung  = 0/32 mm
kornabgestuft, nicht bindiges Material nach DIN 18196,
ausreichend trag- und verdichtungsfähig,
frostunempfindlich nach ZTV-E StB.
Auf dem Planum des Unterbaues muss ein Verformungsmodul
von mindestens EV2 = 45 MPa erreicht werden.
Menge: 60,000 m³

**05.03.0100 Straßenablauf PP Boden**
Straßenablauf Boden aus PP liefern und herstellen
Straßenablauf analog DIN 4052 aus
Kunststofffertigteilen lastentkoppelt, teleskopier- und
drehbar, mit horizontalen und vertikalen Versteifungs-
und Verankerungsrippen, durch integrierte
verschiebesichere EPDM-Lippendichtung wasserdicht bis
0,5bar analog DIN 4030. Oberteile kompatibel zu Aufsatz
aus
PP mit umlaufender Tropfkante aus Gusseisen
sowie EPS-Combischalungshilfe für die Ausbildung des
Betonauflagers des Aufsatzes und Einlegen in
Aufsatzrahmen gegen Schmutzeintrag in der Bauphase.
Boden, rund, drehbar, mit Stutzen
DN/OD 160, Abwinklung 15°, Gewicht: 2,6 kg, Bauhöhe:
35cm,.Werkstoff Polypropylen, Artikelnummer 89010
liefern und entsprechend der Einbau- und
Bedienungsanleitung des Herstellers einbauen.
Menge: 30,000 St

**05.03.0110 Straßenablauf PP Konus**
Straßenablauf Konus aus PP liefern und herstellen
Straßenablauf analog DIN 4052 aus
Kunststofffertigteilen lastentkoppelt, teleskopier- und
drehbar, mit horizontalen und vertikalen Versteifungs-
und Verankerungsrippen, durch integrierte
verschiebesichere EPDM-Lippendichtung wasserdicht bis
0,5bar analog DIN 4030. Oberteile kompatibel zu Aufsatz
aus PP mit umlaufender Tropfkante aus Gusseisen
sowie EPS-Combischalungshilfe für die Ausbildung des
Betonauflagers des Aufsatzes und Einlegen in
Aufsatzrahmen gegen Schmutzeintrag in der Bauphase.
Konus mit EPDM-Dichtung, zulässige
Abwinklung zum Unterteil bis 10%, Gewicht: 2,6 kg,
Bauhöhe: 35cm,.Einsteckmaß 270 +/-30mm, Werkstoff
Polypropylen, Artikelnummer 89012 liefern und
entsprechend der Einbau- und Bedienungsanleitung des
Herstellers einbauen.
Menge: 30,000 St

**05.03.0120 Aufsatz PP 300 x 500 Pultform Klasse D400**
Aufsatz aus PP 300 PF oder gleichwertig, mit
PEWEPREN Einlage, Klasse D 400, BH 100 entsprechend DIN
EN 124, RAL-GZ 692 Aufsatz aus PP 300 PF Klasse D 400
entsprechend DIN EN 124 gemäß den Anforderungen
der Gütesicherung nach RAL-GZ 692 . Der Nachweis kann
insbesondere durch den Besitz des entsprechenden
RAL-Gütezeichens oder gleichwertig geführt werden,
umlaufender Tropfkante aus Gusseisen zur Aussteifung
des Ablaufkörpers, nur in Kombination mit Ablaufkörper
Pultform, Bauhöhe 100 Rahmenaußenmaße 300 x 524 mit
multifunktionalem Doppelscharnier Rahmen aus
Gusseisen, hochziehbar, umlaufend geschlossen, mit
vorgeformten, bei Bedarf ausschlagbaren
Bauzeitentwässerungen, mit PEWEPREN-Einlagen, mit
Eimerauflage für Eimer nach DIN 4052, Rost aus
Gusseisen mit vier schraublosen und verkehrssicheren
Arretierungen aus hochverschleißfestem Kunststoff. Rost
nach Lösen der Arretierungen herausnehmbar zweiseitig
ca. 110 Grad aufklappbar. Rost nach dem Aufklappen
nicht herausnehmbar Schlitzweite 24 mm Schlitzlängen
kleiner 170 mm Einlaufquerschnitt ca. 570 cm² Gewicht
40 kg Klasse D400 Art.-Nr.: 89115
Menge: 30,000 St

#### Abschnitt 05.04 Verlegung Leerrohre

**05.04.0010 Graben ausheben, Kl. 3-6, Aushub beseitigen, 50*30**
*** Bedarfsposition ohne GB
Boden der Bodenklassen DIN 18.300 - Kl. 3-6 - (wenn
nicht gesondert ausgeschrieben) für die Leitungsgräben
und Baugruben der Straßenbeleuchtung ausheben.  Boden
geht in Eigentum des AN über und ist zu beseitigen.
Herstellung und Abrechnung des Rohrgrabens hat nach DIN
EN 1610 zu erfolgen. Für Baugrubentiefen bis 1,00 m,
Rohrleitung bis DN/OD 160.
Menge: 24,000 m3

**05.04.0020 Leerrohre DN 100, PE-HD (für Straßenbeleuchtung+Leerrohr) verlegen**
*** Bedarfsposition ohne GB
Leerrohre für Versorgungsleitungen in den Graben, der
entsprechenden Position und der geplanten Höhe
einschließlich aller Nebenleistungen und den
Anforderungen der Versorgungsträger fachgerecht
verlegen.
Die Rohre sind auf das verdichtete Rohrauflager zu
verlegen.
Einschließlich laden und transportieren innerhalb der
Baustelle.
Das Rohrmaterial / Trassenwarnband wird von den
Versorgungsunternehmen geliefert und im
Baustellenbereich gelagert.
Material : PE-HD-Rohr DN 100
Menge: 40,000 m

**05.04.0030 Trassenwarnband verlegen**
*** Bedarfsposition ohne GB
Bauseits gestelltes Trassenwarnband am Lager des AG
abholen, zur Einbaustelle transportieren und ca. 30 cm
über dem Schutzrohr verlegen.
Menge: 40,000 m

**05.04.0040 Grubensand für Leitungszone liefern und einbauen**
*** Bedarfsposition ohne GB
Grubensand für Leitungszone liefern, einbauen und
verdichten.
Breite der Leitungszone: 0,40 m,
Schichtdicke: 0,20 m
Material: Grubensand.
Abrechnung erfolgt nach Grabenprofil abzüglich  evtl.
Teilzufüllung nach Aufmaß.
Menge: 10,000 t

**05.04.0050 Vorabsiebung 0/45-0/56 liefern, in Leitungsgraben einbauen**
*** Bedarfsposition ohne GB
Vorabsiebung 0/45-0/56 liefern, in Leitungsgraben
einschl.
Schachtbaugruben, Probelöcher u.ä. einbauen und
verdichten. Die Abrechnung erfolgt nach Wiegescheinen.
Dem AG ist ein Soll-Ist-Nachweis vorzulegen.
Menge: 40,000 t

### Bereich 06 Betriebs- und Arbeitsstunden

#### Abschnitt 06.01 Betriebs- und Arbeitsstunden

**06.01.0010 Hydraulikbagger luftbereift, Löffel 0,5 m³**
Betriebsstunden eines Hydraulikbaggers, luftbereift,
mit Hoch-Kodertieflöffelausrüstung, Löffelinhalt 0,5
m3, mit Fahrer
Menge: 20,000 h

**06.01.0020 Frontlader luftbereift, 80 PS**
Betriebsstunden eines Frontladers, luftbereift, ca. 80
PS, mit Fahrer
Menge: 10,000 h

**06.01.0030 LKW-Kipper, Nutzlast 8 t**
Betriebsstunden eines LKW-Kippers, ca. 8 T Nutzlast,
mit Fahrer
Menge: 10,000 h

**06.01.0040 gehobener Facharbeiter**
Zum Nachweis eines gehobenen Facharbeiters folgender
Berufsgruppen: Maurer, Zimmerer, Betonbauer,
Straßenbauer, Kanalbau
Menge: 20,000 h

USt %: 19,00
